# Leistungsbeschreibung (GAEB DA XML 3.2, DA81)
Projekt: Projekt
Währung: EUR
Erstellt mit: myview DataGenerator GAEB, myview-GAEB-DA-XML-Export, 23.03.2025

## LV Bezeichnung
Datum: 23.03.2025

### 01 Leuchten

#### 01.01 Lichtbandsysteme

##### 01.01.01 Lichtbandsysteme

**01.01.01.001 ClickLUX EASY 2 4000 ZWISCHENmodul**
LED-Lichtbandsystem ClickLUX EASY 2 4000 ZWISCHENmodul
4000 K | 54 W | 1528 mm | ZWISCHENmodul

Universell einsetzbares, hocheffizientes LED-Lichtbandmodul für den Innenbereich. Hochwertiges Gehäuse aus Aluminium. Lichtverteilung symmetrisch. Gleichmäßige und flickerfreie Ausleuchtung. Lichtstrom in Stufen einstellbar. Das Betriebsgerät ist integriert. Geeignet für die direkte Deckenmontage, Pendelmontage mit Zubehör möglich. Schnelle und werkzeuglose Verbindung der Module möglich. Befestigung über die komplette Leuchtenlänge möglich. Vorhandene Bohrlöcher können zur Montage verwendet werden. Der Anschluss erfolgt mit dem ClickLUX EASY 2 STARTmodul, der Abschluss mit dem ClickLUX EASY 2 STOPmodul. Für Leerfelder sind Leermodule erhältlich. Geeignet als Ersatz für ein konventionelles ein- oder zweiflammiges T8/T5-Lichtbandsystem. Leuchte mit begrenzter Oberflächentemperatur nach DIN EN 60598-2-24. Geeignet für den Einsatz in der Lebensmittel- und Getränkeindustrie. Umweltfreundlich und ressourcenschonend durch austauschbare Komponenten. Die Verpackung besteht aus recyclefähigem Karton, kunsttofffrei.

Abstrahlwinkel: 130°
Farbtemperatur: 4000 K
Farbwiedergabeindex: > 80
Lichtausbeute: 155 lm/W
Systemleistung: 54
 | 49
 | 44
 | 39
 | 34,5
 | 29,5
 | 24,5
 | 19,5 W
Leuchtenlichtstrom: 8.350
 | 7.600
 | 6.760
 | 6.010
 | 5.340
 | 4.590
 | 3.760
 | 3.010 lm
Lichtaustritt: direkt
Abstrahlcharakteristik: symmetrisch
Effizienzklasse der Lichtquelle:
UGR quer: 27,3
UGR längs: 30,7
Dimmbar: nein

Anschlussart: Stecker, 5-polig
Durchgangsverdrahtung: 5 x 1,5 mm2
Phasenwechsel: ja
Spannungsbereich [AC]: 220 - 240 V AC, 50/60 Hz
Schutzklasse: I
Schutzart: IP40
Schlagfestigkeit: IK06
Mittlere Nutzlebensdauer [L80,B50] bei 25°C: 80000 h
Betriebstemperatur: -20 bis +50 °C
Leuchten pro Leitungsschutzschalter B16A: 21
Leuchten pro Leitungsschutzschalter C16A: 34
Gehäusematerial: Aluminium
Gehäusefarbe: weiß
Abdeckung: diffus
Material der Abdeckung: PC
Länge x Breite x Höhe: 1.528 x 50 x 70 mm
Gewicht: 1,9 kg
CE-Kennzeichnung: ja
D-Kennzeichnung: ja

Artikelbezeichnung: ClickLUX EASY 2 4000 ZWISCHENmodul
Artikelnummer: 710002
Menge: 4,000 Stück
